# Pulsadores 10A, 250V. Doble conmutado, 2 circuitos con 6 bornes de conexión: 2 entradas y 2 salidas por entrada NA o NC

- Propiedad del archivo: CONSTRUNARIO
- Formato: FIEBDC-3/2012
- Programa: Construnario Versión 2.11
- Fecha de los precios: 25/05/2015
- Divisa: EUR

**5038 08** u Pulsadores 10A, 250V. Doble conmutado, 2 circuitos con 6 bornes de conexión: 2 entradas y 2 salidas por entrada NA o NC
- Con bornes a tornillo. - Embalaje: 10 unidades x caja.
