# Tarjetero hotel. Pulsador, NA con contactos auxiliares

- Propiedad del archivo: CONSTRUNARIO
- Formato: FIEBDC-3/2012
- Programa: Construnario VersiĆ³n 2.11
- Fecha de los precios: 25/05/2015
- Divisa: EUR

**5051 03** u Tarjetero hotel. Pulsador, NA con contactos auxiliares
- Embalaje: 10 unidades x caja.
