# Tarjetero hotel. Pulsador, 1 NA, 1 NC entradas independientes

- Propiedad del archivo: CONSTRUNARIO
- Formato: FIEBDC-3/2012
- Programa: Construnario VersiĆ³n 2.11
- Fecha de los precios: 25/05/2015
- Divisa: EUR

**5052 01** u Tarjetero hotel. Pulsador, 1 NA, 1 NC entradas independientes
- Embalaje: 10 unidades x caja.
