# Pulsador llave para cerradura perfil semicilíndrico. Pulsador conmutador

- Propiedad del archivo: CONSTRUNARIO
- Formato: FIEBDC-3/2012
- Programa: Construnario Versión 2.11
- Fecha de los precios: 08/06/2015
- Divisa: EUR

**3856 20** u Pulsador llave para cerradura perfil semicilíndrico. Pulsador conmutador
- 10A, 250V. - Con bornes a tornillo. - Se suministran sin cerradura incorporar ref. 1818 y 1818 01 (serie Estancas IP44). - Embalaje: 10 unidades x caja.
