# Mecanismos pulsadores para persianas. Pulsador 1 entrada y 4 salidas NA terminal de entrada

- Propiedad del archivo: CONSTRUNARIO
- Formato: FIEBDC-3/2012
- Programa: Construnario VersiĆ³n 2.11
- Fecha de los precios: 25/05/2015
- Divisa: EUR

**5034 04** u Mecanismos pulsadores para persianas. Pulsador 1 entrada y 4 salidas NA terminal de entrada
- Con bornes a tornillo. - Embalaje: 10 unidades x caja.
