# Mecanismos pulsadores para persianas. Pulsador de llave para cerradura de perfil semicilíndrico

- Propiedad del archivo: CONSTRUNARIO
- Formato: FIEBDC-3/2012
- Programa: Construnario Versión 2.11
- Fecha de los precios: 25/05/2015
- Divisa: EUR

**3831 10** u Mecanismos pulsadores para persianas. Pulsador de llave para cerradura de perfil semicilíndrico
- Con bornes a tornillo. - Embalaje: 10 unidades x caja.
