# Tapa transparente pulsador luminoso E10 Ø 26, 5 mm. Transparente

- Propiedad del archivo: CONSTRUNARIO
- Formato: FIEBDC-3/2012
- Programa: Construnario Versión 2.11
- Fecha de los precios: 25/05/2015
- Divisa: EUR

**1279 02** u Tapa transparente pulsador luminoso E10 Ø 26, 5 mm. Transparente
- Embalaje: 10 unidades x caja.
