# Mecanismo piloto para lámparas E14. Piloto 250V

- Propiedad del archivo: CONSTRUNARIO
- Formato: FIEBDC-3/2012
- Programa: Construnario Versión 2.11
- Fecha de los precios: 25/05/2015
- Divisa: EUR

**5131 02** u Mecanismo piloto para lámparas E14. Piloto 250V
- Embalaje: 10 unidades x caja.
