# Altavoces, conectores. Toma altavoz simple. Blanco polar

- Propiedad del archivo: CONSTRUNARIO
- Formato: FIEBDC-3/2012
- Programa: Construnario VersiĆ³n 2.11
- Fecha de los precios: 25/05/2015
- Divisa: EUR

**4572 09** u Altavoces, conectores. Toma altavoz simple. Blanco polar
- Embalaje: 10 unidades x caja.
