# Altavoces, conectores. 2 tomas altavoces estéreo HiFi

- Propiedad del archivo: CONSTRUNARIO
- Formato: FIEBDC-3/2012
- Programa: Construnario Versión 2.11
- Fecha de los precios: 25/05/2015
- Divisa: EUR

**4505 02** u Altavoces, conectores. 2 tomas altavoces estéreo HiFi
- Embalaje: 10 unidades x caja.
