# Toma UAE RJ45 doble Cat 6a clase EA

- Propiedad del archivo: CONSTRUNARIO
- Formato: FIEBDC-3/2012
- Programa: Construnario VersiĆ³n 2.11
- Fecha de los precios: 25/05/2015
- Divisa: EUR

| Código | Ud | Descripción |
|---|---|---|
| 4588 | u | Toma UAE RJ45 doble Cat 6a clase EA |
