# Soporte para toma modular jack. 1 toma color verde

- Propiedad del archivo: CONSTRUNARIO
- Formato: FIEBDC-3/2012
- Programa: Construnario VersiĆ³n 2.11
- Fecha de los precios: 25/05/2015
- Divisa: EUR

**4540 04** u Soporte para toma modular jack. 1 toma color verde
- Embalaje: 10 unidades x caja.
