# Soporte para toma modular jack. 2 tomas color naranja

- Propiedad del archivo: CONSTRUNARIO
- Formato: FIEBDC-3/2012
- Programa: Construnario VersiĆ³n 2.11
- Fecha de los precios: 25/05/2015
- Divisa: EUR

**4541 09** u Soporte para toma modular jack. 2 tomas color naranja
- Embalaje: 10 unidades x caja.
