# Base autoextinguible. Zócalos 2 elementos

- Propiedad del archivo: CONSTRUNARIO
- Formato: FIEBDC-3/2012
- Programa: Construnario Versión 2.11
- Fecha de los precios: 25/05/2015
- Divisa: EUR

**1021 22** u Base autoextinguible. Zócalos 2 elementos
- Embalaje: 10 unidades x caja.
