# Accesorios placas de montaje. Conector subminiatura 15 polos

- Propiedad del archivo: CONSTRUNARIO
- Formato: FIEBDC-3/2012
- Programa: Construnario VersiĆ³n 2.11
- Fecha de los precios: 25/05/2015
- Divisa: EUR

**1111 02** u Accesorios placas de montaje. Conector subminiatura 15 polos
- Embalaje: 10 unidades x caja.
