# Regulador rotativo 60-400W

- Propiedad del archivo: CONSTRUNARIO
- Formato: FIEBDC-3/2012
- Programa: Construnario Versión 2.11
- Fecha de los precios: 25/05/2015
- Divisa: EUR

**2819 01** u Regulador rotativo 60-400W
- 230V CA 50Hz. - Para cargas incandescentes y halógenas HV. - Apagado por giro. - Punto único de regulación. - Embalaje: 10 unidades x caja.
