# Regulador rotativo interruptor monoblock S.1 60-400W. Blanco, brillo

- Propiedad del archivo: CONSTRUNARIO
- Formato: FIEBDC-3/2012
- Programa: Construnario VersiĆ³n 2.11
- Fecha de los precios: 25/05/2015
- Divisa: EUR

**2819 89 82** u Regulador rotativo interruptor monoblock S.1 60-400W. Blanco, brillo
- 230V CA. - Para cargas incandescentes y HAV. - Apagado por giro. - Embalaje: 1 unidad x caja.
