# Regulador universal con apagado suave 50-420W

- Propiedad del archivo: CONSTRUNARIO
- Formato: FIEBDC-3/2012
- Programa: Construnario Versión 2.11
- Fecha de los precios: 25/05/2015
- Divisa: EUR

**2861 10** u Regulador universal con apagado suave 50-420W
- 230V CA 50/60Hz. - Para cargas incandescentes, halógenas HV. - Transformadores electrónicos y convencionales. - Embalaje: 1 unidad x caja.
