# Regulador de motores

- Propiedad del archivo: CONSTRUNARIO
- Formato: FIEBDC-3/2012
- Programa: Construnario Versión 2.11
- Fecha de los precios: 25/05/2015
- Divisa: EUR

**2968 01** u Regulador de motores
- 230/240V CA 50/60Hz. - Corriente nominal máx.: 0,1-2,7 A. - Embalaje: 1 unidad x caja.
