# Regulador rotativo 1-10V con apagado suave 2A

- Propiedad del archivo: CONSTRUNARIO
- Formato: FIEBDC-3/2012
- Programa: Construnario VersiĆ³n 2.11
- Fecha de los precios: 25/05/2015
- Divisa: EUR

**2896 10** u Regulador rotativo 1-10V con apagado suave 2A
- Embalaje: 1 unidad x caja.
