# Tomas USB de carga 230V. Blanco polar, mate

- Propiedad del archivo: CONSTRUNARIO
- Formato: FIEBDC-3/2012
- Programa: Construnario Versión 2.11
- Fecha de los precios: 25/05/2015
- Divisa: EUR

**2600 09** u Tomas USB de carga 230V. Blanco polar, mate
- Carga de dispositivos móviles vía cable USB (2 x tipo A). - Embalaje: 1 unidad x caja.
