# Mecanismo pulsador con relé temporizador

- Propiedad del archivo: CONSTRUNARIO
- Formato: FIEBDC-3/2012
- Programa: Construnario Versión 2.11
- Fecha de los precios: 25/05/2015
- Divisa: EUR

**2948 10** u Mecanismo pulsador con relé temporizador
- 230/240V 50/60Hz. - Cargas incandescentes (1.500W). - Halógenas (300W). - Transformadores electrónicos (1.500W). - Transformadores convencionales (1.000VA). - Embalaje: 1 unidad x caja.
