# Mecanismo adaptador para sensores

- Propiedad del archivo: CONSTRUNARIO
- Formato: FIEBDC-3/2012
- Programa: Construnario VersiĆ³n 2.11
- Fecha de los precios: 25/05/2015
- Divisa: EUR

**7594 10 01** u Mecanismo adaptador para sensores
- Embalaje: 10 unidades x caja.
