# Regulador rotativo pulsación 60-600W

- Propiedad del archivo: CONSTRUNARIO
- Formato: FIEBDC-3/2012
- Programa: Construnario Versión 2.11
- Fecha de los precios: 25/05/2015
- Divisa: EUR

**2860 10** u Regulador rotativo pulsación 60-600W
- 230V CA 50/60Hz. - Para cargas incandescentes y halógenas HV. - Punto único de regulación. - Conmutador y cruzamiento desde otros puntos con ref. 3036 y 3037. - Embalaje: 1 unidad x caja.
