# Marcos con portaetiquetas blanco, brillo. 1 elemento. Serie Berker S.1

- Propiedad del archivo: CONSTRUNARIO
- Formato: FIEBDC-3/2012
- Programa: Construnario VersiĆ³n 2.11
- Fecha de los precios: 25/05/2015
- Divisa: EUR

**1011 89 12** u Marcos con portaetiquetas blanco, brillo. 1 elemento. Serie Berker S.1
- Embalaje: 10 unidades x caja.
