# Marcos con portaetiquetas blanco polar. 2 elementos horizontal, mate. Serie Berker S.1

- Propiedad del archivo: CONSTRUNARIO
- Formato: FIEBDC-3/2012
- Programa: Construnario VersiĆ³n 2.11
- Fecha de los precios: 25/05/2015
- Divisa: EUR

**1022 99 19** u Marcos con portaetiquetas blanco polar. 2 elementos horizontal, mate. Serie Berker S.1
- Etiquetas de 6 mm alto. - Embalaje: 10 unidades x caja.
