# Marcos con portaetiquetas aluminio. 3 elementos horizontal. Serie Berker S.1

- Propiedad del archivo: CONSTRUNARIO
- Formato: FIEBDC-3/2012
- Programa: Construnario VersiĆ³n 2.11
- Fecha de los precios: 25/05/2015
- Divisa: EUR

**1023 99 59** u Marcos con portaetiquetas aluminio. 3 elementos horizontal. Serie Berker S.1
- Embalaje: 2 unidades x caja.
