# Regulador rotativo interruptor monoblock S.1. Aluminio

- Propiedad del archivo: CONSTRUNARIO
- Formato: FIEBDC-3/2012
- Programa: Construnario VersiĆ³n 2.11
- Fecha de los precios: 25/05/2015
- Divisa: EUR

**2819 99 39** u Regulador rotativo interruptor monoblock S.1. Aluminio
- Embalaje: 1 unidad x caja.
