# Cajas para montaje en superficie. 3 elementos. Antracita

- Propiedad del archivo: CONSTRUNARIO
- Formato: FIEBDC-3/2012
- Programa: Construnario VersiĆ³n 2.11
- Fecha de los precios: 25/05/2015
- Divisa: EUR

**1043 16 06** u Cajas para montaje en superficie. 3 elementos. Antracita
- Profundidad instalaciĆ³n 37 mm. - Embalaje: 5 unidades x caja.
