# Marcos cristal blanco polar. 2 elementos. Serie Berker B.7

- Propiedad del archivo: CONSTRUNARIO
- Formato: FIEBDC-3/2012
- Programa: Construnario Versión 2.11
- Fecha de los precios: 25/05/2015
- Divisa: EUR

**1012 69 09** u Marcos cristal blanco polar. 2 elementos. Serie Berker B.7
- Montaje vertical y horizontal. - No válido para montaje en superficie. - Embalaje: 5 unidades x caja.
