# Toma schuko con portaetiquetas. Aluminio. Series S.1, B.3, B.7

- Propiedad del archivo: CONSTRUNARIO
- Formato: FIEBDC-3/2012
- Programa: Construnario Versión 2.11
- Fecha de los precios: 25/05/2015
- Divisa: EUR

**4149 14 04** u Toma schuko con portaetiquetas. Aluminio. Series S.1, B.3, B.7
- 16A, 250V~. - Con protección infantil. - Etiquetas de 6 mm alto. - Conexión por tornillo. - Para otras tomas de corriente, consultar. - Embalaje: 10 unidades x caja.
