# Tecla simple con lente rojo y símbolo llave en relieve. Blanco polar, mate. Series Berker S.1, B.3, B.7

- Propiedad del archivo: CONSTRUNARIO
- Formato: FIEBDC-3/2012
- Programa: Construnario Versión 2.11
- Fecha de los precios: 25/05/2015
- Divisa: EUR

**1651 19 69** u Tecla simple con lente rojo y símbolo llave en relieve. Blanco polar, mate. Series Berker S.1, B.3, B.7
- Sin barreras basado en DIN 18025. - Embalaje: 10 unidades x caja.
