# Tapa para interruptor 3 posiciones con mando rotativo. Sin posición "0". Blanco polar, brillo. Series Berker S.1, B.3, B.7

- Propiedad del archivo: CONSTRUNARIO
- Formato: FIEBDC-3/2012
- Programa: Construnario Versión 2.11
- Fecha de los precios: 25/05/2015
- Divisa: EUR

**1084 89 89** u Tapa para interruptor 3 posiciones con mando rotativo. Sin posición "0". Blanco polar, brillo. Series Berker S.1, B.3, B.7
- Embalaje: 1 unidad x caja.
