# Tapa central 50x50 mm para interruptor protección diferencial. Blanco, brillo. Series Berker S.1, B.3, B.7

- Propiedad del archivo: CONSTRUNARIO
- Formato: FIEBDC-3/2012
- Programa: Construnario Versión 2.11
- Fecha de los precios: 25/05/2015
- Divisa: EUR

**1493 02** u Tapa central 50x50 mm para interruptor protección diferencial. Blanco, brillo. Series Berker S.1, B.3, B.7
- Utilizar sólo con marcos intermedios para tapas centrales 50x50 mm de cada serie. - Embalaje: 1 unidad x caja.
