# Tapa central 50 x 50 mm para interruptor protección diferencial. Blanco polar, brillo. Series Berker S.1, B.3, B.7, K.1, K.5

- Propiedad del archivo: CONSTRUNARIO
- Formato: FIEBDC-3/2012
- Programa: Construnario Versión 2.11
- Fecha de los precios: 25/05/2015
- Divisa: EUR

**1493 09** u Tapa central 50 x 50 mm para interruptor protección diferencial. Blanco polar, brillo. Series Berker S.1, B.3, B.7, K.1, K.5
- Utilizar sólo con marcos intermedios para tapas centrales 50 x 50 mm de cada serie. - Embalaje: 1 unidad x caja.
