# Temporizador con pantalla y conexión de sensor. Blanco polar, mate. Series Berker S.1, B.3, B.7

- Propiedad del archivo: CONSTRUNARIO
- Formato: FIEBDC-3/2012
- Programa: Construnario Versión 2.11
- Fecha de los precios: 25/05/2015
- Divisa: EUR

**1738 19 09** u Temporizador con pantalla y conexión de sensor. Blanco polar, mate. Series Berker S.1, B.3, B.7
- Con impresión en alemán. - Embalaje: 1 unidad x caja.
