# Termostato. Blanco polar, mate. Series Berker S.1, B.3, B.7

- Propiedad del archivo: CONSTRUNARIO
- Formato: FIEBDC-3/2012
- Programa: Construnario VersiĆ³n 2.11
- Fecha de los precios: 25/05/2015
- Divisa: EUR

**2030 19 09** u Termostato. Blanco polar, mate. Series Berker S.1, B.3, B.7
- 250V, 10 (4)A CA. - Embalaje: 1 unidad x caja.
