# Tapa sensor termostato. Blanco, brillo. Series Berker S.1, B.3, B.7, K.1, K.5, Arsys, KNX S.1, KNX B.3, KNX B.7, KNX Q.1, KNX Arsys

- Propiedad del archivo: CONSTRUNARIO
- Formato: FIEBDC-3/2012
- Programa: Construnario Versión 2.11
- Fecha de los precios: 25/05/2015
- Divisa: EUR

**7594 04 02** u Tapa sensor termostato. Blanco, brillo. Series Berker S.1, B.3, B.7, K.1, K.5, Arsys, KNX S.1, KNX B.3, KNX B.7, KNX Q.1, KNX Arsys
- Utilizar sólo con marcos intermedios de la serie correspondiente (series Berker S.1, B.3, B.7, K.1, K.5, Arsys). - Mecanismo ref.: 7594 10 01 (series Berker S.1, B.3, B.7, KNX S.1, KNX B.3, KNX B.7, KNX Q.1, KNX Arsys). - Embalaje: 1 unidad x caja.
