# Tapa sensor termostato. Bronce / bronce, metal. Series Berker S.1, B.3, B.7, K.1, K.5, Arsys, KNX Arsys

- Propiedad del archivo: CONSTRUNARIO
- Formato: FIEBDC-3/2012
- Programa: Construnario Versión 2.11
- Fecha de los precios: 25/05/2015
- Divisa: EUR

**7594 04 04** u Tapa sensor termostato. Bronce / bronce, metal. Series Berker S.1, B.3, B.7, K.1, K.5, Arsys, KNX Arsys
- Utilizar sólo con marcos intermedios de la serie correspondiente. - Acabado bronce: series Berker S.1, B.3, B.7, K.1, K.5, KNX Arsys. - Acabado bronce, metal: serie Berker Arsys. - Mecanismo ref.: 7594 10 01 (para series Berker S.1, B.3, B.7, KNX Arsys). - Embalaje: 1 unidad x caja.
