# Radio. Acero. Series Berker S.1, B.3, B, 7

- Propiedad del archivo: CONSTRUNARIO
- Formato: FIEBDC-3/2012
- Programa: Construnario VersiĆ³n 2.11
- Fecha de los precios: 25/05/2015
- Divisa: EUR

**2880 89 16** u Radio. Acero. Series Berker S.1, B.3, B, 7
- Incluye un altavoz. - Embalaje: 1 unidad x caja.
