# Tapa central para conectores redondos XLR serie D. Blanco polar, mate / blanco polar, aterciopelado / acero. Series Berker S.1, B.3, B.7, Q.1, Q.3, K.1, K.5, Arsys

- Propiedad del archivo: CONSTRUNARIO
- Formato: FIEBDC-3/2012
- Programa: Construnario Versión 2.11
- Fecha de los precios: 25/05/2015
- Divisa: EUR

**1412 19 09** u Tapa central para conectores redondos XLR serie D. Blanco polar, mate / blanco polar, aterciopelado / acero. Series Berker S.1, B.3, B.7, Q.1, Q.3, K.1, K.5, Arsys
- Utilizar sólo con marcos intermedios de la serie correspondiente (serie Berker Arsys). - Acabado blanco polar, mate: series Berker S.1, B.3, B.7, Arsys. - Acabado blanco polar, aterciopelado: series Berker Q.1. - Acabado acero: series Berker K.1, K.5. - Embalaje: 10 unidades x caja.
