# Tapa 3 x Cinch/S-Vídeo. Antracita. Series Berker S.1, B.3, B.7

- Propiedad del archivo: CONSTRUNARIO
- Formato: FIEBDC-3/2012
- Programa: Construnario Versión 2.11
- Fecha de los precios: 25/05/2015
- Divisa: EUR

**1499 16 06** u Tapa 3 x Cinch/S-Vídeo. Antracita. Series Berker S.1, B.3, B.7
- Embalaje: 10 unidades x caja.
