# Tapa central para toma TV 4 salidas con tornillo. Acero. Series Berker S.1, B.3, B.7, K.1, K.5, Arsys, Estancas IP44

- Propiedad del archivo: CONSTRUNARIO
- Formato: FIEBDC-3/2012
- Programa: Construnario Versión 2.11
- Fecha de los precios: 25/05/2015
- Divisa: EUR

**1483 04** u Tapa central para toma TV 4 salidas con tornillo. Acero. Series Berker S.1, B.3, B.7, K.1, K.5, Arsys, Estancas IP44
- Utilizar sólo con marcos intermedios de la serie correspondiente. - Tomas TV de Hirschmann. - Embalaje: 10 unidades x caja.
