# Tapa central para toma TV 4 salidas con tornillo. Bronce / bronce, metal. Series Berker S.1, B.3, B.7, K.1, K.5, Arsys, Estancas IP44

- Propiedad del archivo: CONSTRUNARIO
- Formato: FIEBDC-3/2012
- Programa: Construnario Versión 2.11
- Fecha de los precios: 25/05/2015
- Divisa: EUR

**1483 11** u Tapa central para toma TV 4 salidas con tornillo. Bronce / bronce, metal. Series Berker S.1, B.3, B.7, K.1, K.5, Arsys, Estancas IP44
- Utilizar sólo con marcos intermedios de la serie correspondiente. - Tomas TV de Hirschmann. - Acabado bronce: series Berker S.1, B.3, B.7, K.1, K.5, Estancas IP44. - Acabado bronce, metal: serie Berker Arsys. - Embalaje: 10 unidades x caja.
