# Tapa central para toma TAE 6/6FF y 6/6NF y altavoz. Blanco, brillo. Series Berker S.1, B.3, B.7, Arsys, Estancas IP44

- Propiedad del archivo: CONSTRUNARIO
- Formato: FIEBDC-3/2012
- Programa: Construnario VersiĆ³n 2.11
- Fecha de los precios: 25/05/2015
- Divisa: EUR

**1458 02** u Tapa central para toma TAE 6/6FF y 6/6NF y altavoz. Blanco, brillo. Series Berker S.1, B.3, B.7, Arsys, Estancas IP44
- Embalaje: 10 unidades x caja.
