# Tapa central para toma TAE 6/6FF y 6/6NF y altavoz. Marrón / marrón, brillo. Series Berker S.1, B.3, B.7, K.1, K.5, Arsys, Estancas IP44

- Propiedad del archivo: CONSTRUNARIO
- Formato: FIEBDC-3/2012
- Programa: Construnario Versión 2.11
- Fecha de los precios: 25/05/2015
- Divisa: EUR

**1458 01** u Tapa central para toma TAE 6/6FF y 6/6NF y altavoz. Marrón / marrón, brillo. Series Berker S.1, B.3, B.7, K.1, K.5, Arsys, Estancas IP44
- Acabado marrón: series Berker S.1, B.3, B.7, K.1, K.5, Estancas IP44. - Acabado marrón, brillo: serie Berker Arsys. - Embalaje: 10 unidades x caja.
