# Tapa central para AMP-ACO con portaetiquetas. Ref. 1495. Aluminio. Series Berker S.1, B.3, B.7, Arsys, Estancas IP44

- Propiedad del archivo: CONSTRUNARIO
- Formato: FIEBDC-3/2012
- Programa: Construnario Versión 2.11
- Fecha de los precios: 25/05/2015
- Divisa: EUR

**1495 14 04** u Tapa central para AMP-ACO con portaetiquetas. Ref. 1495. Aluminio. Series Berker S.1, B.3, B.7, Arsys, Estancas IP44
- Utilizar sólo con marcos intermedios de la serie correspondiente (series Berker S.1, B.3, B.7, Estancas IP44). - Embalaje: 10 unidades x caja.
