# Tapa central acopladores de fibra óptica Simplex ST. Blanco, brillo. Series Berker S.1, B.3, B.7, Arsys

- Propiedad del archivo: CONSTRUNARIO
- Formato: FIEBDC-3/2012
- Programa: Construnario Versión 2.11
- Fecha de los precios: 25/05/2015
- Divisa: EUR

**1492 02** u Tapa central acopladores de fibra óptica Simplex ST. Blanco, brillo. Series Berker S.1, B.3, B.7, Arsys
- Utilizar sólo con marcos intermedios de la serie correspondiente. - Embalaje: 10 unidades x caja.
