# Tapa central para conector 1 D-subminiatura. Blanco polar, mate / blanco polar, aterciopelado. Series Berker S.1, B.3, B.7, Q.1, K.1, K.5, Arsys

- Propiedad del archivo: CONSTRUNARIO
- Formato: FIEBDC-3/2012
- Programa: Construnario Versión 2.11
- Fecha de los precios: 25/05/2015
- Divisa: EUR

**1411 19 09** u Tapa central para conector 1 D-subminiatura. Blanco polar, mate / blanco polar, aterciopelado. Series Berker S.1, B.3, B.7, Q.1, K.1, K.5, Arsys
- Utilizar sólo con marcos intermedios de la serie correspondiente. - Acabado blanco polar, mate: series Berker S.1, B.3, B.7, K.1, K.5, Arsys. - Acabado blanco polar, aterciopelado: serie Berker Q.1. - Embalaje: 10 unidades x caja.
