# Conjunto LG Privilege, modelo H09AK.SSM, de 2.500 W en frío y 3.200 W en calor, A+++/A+++

- Propiedad del archivo: CONSTRUNARIO
- Formato: FIEBDC-3/2012
- Programa: Construnario Versión 1.9
- Fecha de los precios: 17/06/2014
- Divisa: EUR

**H09AK.SSM** Conjunto LG Privilege, modelo H09AK.SSM, de 2.500 W en frío y 3.200 W en calor, A+++/A+++
Conjunto LG Privilege, modelo H09AK.SSM, bomba de calor inverter. Interior: H09AK.NSM Exterior: H09AK.UL2. Refrigerante R-410A, de 2,5 kW de potencia frigorífica nominal y 3,2 kW de potencia calorífica nominal. Consumo nominal en frío 463 W, y en calor 570 W. SEER/SCOP: 9.1/5.2(A+++/A+++) Caudal de aire máximo unidad interior, 930 m3/h. Caudal de aire máximo unidad exterior, 1.980 m3/h. Dimensiones unidad interior 295x875x235 mm; unidad exterior, 545x770x288 mm. Peso: 11.5 Kg unidad interior y 35 Kg unidad exterior. Nivel sonoro: ud. interior de 17/25/33/38 dBA a 1 m y ud. exterior 45 dBA a 1 m. Sistema purificador de aire mediante el exclusivo filtro Neo Plasma. Protección oro anticorrosión en la unidad exterior. Jet Cool. Función noche. Programador marcha/paro 24 horas. Rearranque automático. Autolimpieza. Distancias de interconexión de 20 m de longitud total y 10 m de desnivel. Líneas frigoríficas de 1/4" para líquido y 3/8" para gas. Incluye control remoto inalámbrico.
